# Brüderstraße 17/18 Angermünde
Angebotsaufforderung (GAEB DA 2000 1.2, DA83)
Projekt: Brüderst
Währung: EUR
Erstellt mit: CaliforniaX by G&W Software AG, CaliforniaX, 08.07.2026

## 01 Baustelleneinrichtung
Datum: 08.07.2026

*Hinweis*
Bauvorhaben:
Denkmalgerechte Sanierung, Umbau und Erweiterung,
Brüderstr. 17/18, Markt 1, 16278 Angermünde

Adresse:
Brüderstr. 17/18, Markt 1, 16278 Angermünde

Auftraggeber:
Stadt Angermünde, vertreten durch Stadtverwaltung Angermünde
FB Planen und Bauen
Heinrichstr. 12, 16278 Angermünde

Gewerk:
01 Baustelleneinrichtung

*Hinweis: Zusätzliche technische Vertragsbedingungen (ZTV) für alle Gewerke*
Leistungen, die sich aus den nachfolgenden Vertragsbedingungen ergeben, müssen, soweit im Leistungsverzeichnis nicht gesondert vermerkt, in die Einheitspreise eingerechnet werden.

1.0  Baubeschreibung

Die Stadt Angermünde beabsichtigt, das denkmalgeschützte Ensemble Brüderstraße 17/18 sowie das angrenzende Grundstück Markt 1 zu einem kommunalen Verwaltungs- und Dienstleistungsgebäude mit Stadtbibliothek, Stadtarchiv, Bürgersaal und Räumen der Stadtverwaltung umzunutzen und baulich neu zu ordnen. Ziel ist ein funktional zusammenhängender Gebäudeverbund mit gemeinsamer Erschließung, barrierefreier Zugänglichkeit und gemeinschaftlich genutzten Nebennutzflächen.

Das Gebäudeensemble besteht aus mehreren Gebäudeabschnitten:
-  Bauteil 1 (Brüderstraße 18 – Eckgebäude): Sanierung eines denkmalgeschützten Bestandsbaus; Nutzung als Stadtbibliothek im Erdgeschoss und 1. Obergeschoss sowie Stadtarchiv im 2. Obergeschoss
-  Bauteil 2 (Brüderstraße 18 – Mittelbau): Sanierung eines denkmalgeschützten Bestandsbaus; Entkernung unter Erhalt der Straßenfassade; Herstellung eines barrierefreien Haupteingangs mit Foyer, zentraler Treppe, Aufzug und Lichthof; im Erdgeschoss und 1. Obergeschoss Bibliotheksräume
-  Bauteil 3 (Brüderstraße 18 – Bürgersaal): Sanierung eines denkmalgeschützten Bestandsbaus; Nutzung als Foyer und Büroräume im Erdgeschoss sowie Bürgersaal im 1. und 2. Obergeschoss
-  Bauteil 4 (Brüderstraße 17 – Straßengebäude): Neubau nach Abbruch des Bestandsgebäudes; Büronutzung
-  Bauteil 5 (Brüderstraße 17 – Nebengebäude): eingeschossiger Neubau nach Abbruch des Nebengebäudes; Nutzung als Besprechungsraum und Teeküche
-  Bauteil 6 (Markt 1 – Nebengebäude): eingeschossiger Neubau; Nutzung als Nebenräume

Die Bauteile 1–3 (Brüderstraße 18) verfügen über eine weitgehend einheitliche Straßenfassade sowie über ein durchgehendes Dach. Das Eckgebäude (Bauteil 1) wurde nach einem Brand im Jahr 1855 als Restaurant-, Geschäfts- und Wohnhaus wiedererrichtet und dabei um eine Teilüberbauung des Hofes (Bauteil 2) sowie einen Saalneubau (Bauteil 3) erweitert. Das Eckgebäude besitzt über einem leicht vorspringenden Sockel drei Geschosse sowie ein nicht ausgebautes Dachgeschoss unter einem ziegelgedeckten Steildach. Dieses Eckgebäude wird in seiner historischen Struktur erhalten, umfassend saniert und entsprechend den neuen Nutzungsanforderungen mit gezielten Eingriffen umgebaut. In den ersten beiden Geschossen wird die Stadtbibliothek untergebracht; im zweiten Obergeschoss entstehen künftig Räume für das Stadtarchiv.
Der Mittelbau (Bauteil 2) wird bis auf seine Straßenfassade entkernt und als neuer, barrierefreier Haupteingang neu errichtet. Vorgesehen sind ein zentrales Foyer mit Treppenanlage, ein Aufzug sowie ein Lichthof zur Belichtung und räumlichen Orientierung. Im Erdgeschoss und ersten Obergeschoss werden weitere Bibliotheks- und Leseräume angeordnet.
An der Stelle des historischen Saals befindet sich im ersten und zweiten Obergeschoss zukünftig der Bürgersaal (Bauteil 3). Nachträgliche Einbauten im Saalbereich werden entfernt und durch eine neue Galerieebene ersetzt, um die Nutzung als Veranstaltungsraum zeitgemäß zu ermöglichen.
Das angrenzende Bestandsgebäude Brüderstraße 17 (Bauteil 4) ist ein zweigeschossiger, größtenteils verputzter Massivbau. Aufgrund des schlechten Bauzustands und von Schäden infolge eines begonnenen Sanierungsversuchs wird dieses Gebäude vollständig rückgebaut. Es wird durch einen dreigeschossigen Verwaltungsneubau ersetzt, der durch einen eingeschossigen Anbau (Bauteil 4) ergänzt wird. Der Neubau erhält eine zeitgemäße Fassade aus eingefärbten Sichtbetonfertigteilen. Die Fassadenstruktur nimmt Bezug auf die Gliederung der historischen Fassade der Brüderstraße 18. Durch eine einheitliche Farbgebung und ein gemeinsames Dach wird der künftig zusammenhängende Charakter des Ensembles ablesbar.

Auf dem Grundstück Markt 1 befinden sich vor Beginn der Baumaßnahmen mehrere untergeordnete Nebengebäude (u. a. Garage, Werkstatt, Schuppen), die abgebrochen werden. Das Hauptgebäude auf dem Grundstück Markt 1 ist nicht Bestandteil der Maßnahme. Die Außenfläche wird durch ein neues, eingeschossiges Nebengebäude (Bauteil 5) in zwei Hofbereiche gegliedert. Der vordere westliche Hof dient als Wirtschaftshof und Abstellfläche für Dienst-Kfz der Stadtverwaltung. Der hintere Hof wird als außenräumliche Erweiterung des Foyers gefasst und in seiner Anmutung vergleichbar einem Arkadengang ausgebildet.

Im Rahmen der Sanierung und des Neubaus sind umfangreiche baukonstruktive Maßnahmen vorgesehen. Im Kellergeschoss von Bauteil 1 (die anderen Bauteile sind nicht bzw. nur geringfügig unterkellert) wird eine neue Bodenplatte aus Stahlbeton eingebaut. Die Bodenplatten in den Erdgeschossen von Bauteil 2 und 3 sowie Decken einzelne Decken in den Bauteilen 1 und 2 werden ebenfalls in Stahlbeton erneuert. Die Hoffassaden der Bauteile 2 und 3 werden abgebrochen und in Stahlbeton neu errichtet. Die geschlossenen Fassadenflächen werden hofseitig verklinkert. Für die Nachgründungen der Bauteile 2 und 3 sowie für die Gründung der Neubauten (Bauteile 4–6) sind Mikropfähle vorgesehen, die Aufschüttungen durchstoßen und in den tragfähigen Boden einbinden.
Darüber hinaus sind im Bestandsgebäude umfangreiche Verstärkungen an Decken und im Dachstuhl durch Profilstahl vorgesehen. Der straßenseitige Neubau wird in Stahlbeton-Skelettbauweise errichtet und erhält eine Fassade aus selbsttragenden Sichtbeton-Fertigteilen.

Die gesamte Haustechnik wird erneuert. Technikräume befinden sich im Untergeschoss (Hausanschlussraum, Heizungsraum, Elektroraum) und Dachgeschoss (Lüftung Stadtarchiv) von Bauteil 1 sowie im Dachgeschoss von Bauteil 4 (Lüftung Bürgersaal). Im Dachgeschoss von Bauteil 2 ist ein Serverraum geplant, der an das IT-Netz der Stadt Angermünde angebunden werden soll.

Sämtliche Umbau- und Sanierungsarbeiten wurden in Abstimmung mit den Denkmalbehörden geplant. Ziel ist es, die denkmalgeschützte Bausubstanz so weit wie möglich zu erhalten. Baubegleitend sind weitere Abstimmungen mit den Denkmalbehörden vorgesehen.
Im Zuge der Gründungsarbeiten ist mit archäologischen Funden zu rechnen. Eine vom Auftraggeber beauftragte archäologische Fachbegleitung ist vorgesehen.

Die Baustelleneinrichtungsfläche, die für das Bauvorhaben zur Verfügung steht, ist sehr begrenzt. Die Brüderstraße wird einseitig gesperrt und bis zur Straßenmitte durch einen Bauzaun abgegrenzt. Somit stehen auf der Straßenseite der Gehweg und die halbe Straßenfläche als Baustelleneinrichtungsfläche zur Verfügung (siehe Baustelleneinrichtungsplan).

Der Hofbereich kann bis zur Herrichtung der Außenanlagen ebenfalls für die Baustelleneinrichtung genutzt werden. Dabei ist zu beachten, dass der Zugang ausschließlich über den Durchgang im Gebäude Markt 1 erfolgen kann, das während der Bauzeit bewohnt bleibt. Die Mieterinnen und Mieter sollen durch die Baumaßnahme so wenig wie möglich beeinträchtigt werden.

2.0 Allgemein

Die nachfolgenden Leistungsdefinitionen bestimmen die vertraglich geschuldete Leistung des AN.
Nebenleistungen im Sinne der VOB Teil C sind auch ohne Erwähnung mit den vereinbarten Einheitspreisen abgegolten. Dies gilt auch, wenn die Kosten der Nebenleistung erheblich sind (z. B. Gerüst bei Abbruch-, Mauer-, Beton- und Stahlbetonarbeiten).

Die Arbeiten verstehen sich einschließlich Lieferung und Verlegung / Montage, sofern im Leistungstext nicht ausdrücklich etwas anderes ausgesagt wird.

Die Einheitspreise sind Festpreise für Material und Lohn. Sie unterliegen keiner Material- und Lohngleitklausel.

In die Preise sind das Einrichten und Räumen der Baustelle für die aufgeführten Leistungen des Leistungsverzeichnisses einzukalkulieren.

3.0 Normen und Produkte

Soweit in der Leistungsbeschreibung auf Technische Spezifikationen, z. B. nationale Normen, mit denen europäische Normen umgesetzt werden, europäisch technische Bewertungen, gemeinsame technische Spezifikationen, internationale Normen, Bezug genommen wird, werden auch ohne den ausdrücklichen Zusatz „oder gleichwertig“ immer gleichwertige Technische Spezifikationen in Bezug genommen.

Wenn in der Leistungsbeschreibung Angaben über Fabrikat, Typ, Ausführung, Leistung etc. gefordert werden, sind diese in die Leerzeile der jeweiligen Position einzutragen.
Falls diese Angaben fehlen, wird das Fehlen der Eintragung in der Weise ausgelegt, dass das in der Leistungsposition genannte Fabrikat angeboten wurde und auch zur Ausführung kommt.
Ist kein Fabrikat vorgegeben und sind Angaben über das angebotene Fabrikat verlangt, ist das vom Bieter angebotene Fabrikat zwingend einzutragen. Falls diese Angabe nicht erfolgt, kann dies zum Ausschluss des Angebotes führen.

4.0 Angaben zur Baustelle

Die nachfolgenden Angaben zur Baustelle sind bei der Ermittlung der Einheitspreise zu berücksichtigen. Sie gelten für das gesamte Leistungsverzeichnis. Sich daraus ergebende Mehr- und / oder Minderkosten sind in die Einheitspreise einzurechnen. Von diesen Angaben abweichende Aussagen in den Leistungspositionen haben ggf. Vorrang.

Lage:
Grundstücke mit der Anschrift Brüderstraße 17, 18 und Markt 1 in 16278 Angermünde.

Beschaffenheit der Zufahrt:
Die Baustellenzufahrt erfolgt direkt aus dem öffentlichen Straßenraum der Brüderstraße. Die Zufahrt und der angrenzende, öffentliche Straßenraum ist von verursachten Verschmutzungen unverzüglich zu reinigen, bei Bedarf auch mehrmals täglich. Verursachte Beschädigungen der Baustellenzufahrt sind unverzüglich zu beseitigen.

Lagerflächen:
Lagerflächen innerhalb der Baustelleneinrichtungsfläche sind nach Abstimmung mit der Bauleitung in eingeschränktem Umfang vorhanden. Lagerräume können nicht zur Verfügung gestellt werden. Der Baustelleneinrichtungsplan ist zu beachten.

Gerüste:
Die Gerüste, die für die Rohbauleistung erforderlich sind, müssen durch die Rohbaufirma aufgestellt, vorgehalten und abgebaut werden (Nebenleistung).
Anschließend wird ein Dach- und Fassadengerüst aufgestellt, das durch die nachfolgenden Gewerke genutzt werden kann.

Abfallentsorgung und Bauabfälle:
Gefährliche und nicht gefährliche Abfälle sind gemäß KrWG und GewAbfV sortenrein zu trennen, zu sammeln und geordnet in bereitgestellte Container des AN zu verbringen. Containerstellung, Transport, Entsorgung und Gebühren sind einzukalkulieren. Vom Auftragnehmer ist eine Dokumentation der Erfassung und Entsorgung von Bau- und Abbruchabfällen nach § 8 Abs. 3 GewAbfV nach Abschluss der Entsorgungsvorgänge unaufgefordert vorzulegen. Die Container sind an den ausgewiesenen Orten in der Baustelleneinrichtung zu stellen.

5.0 Angaben zur Ausführung

Ausführungsunterlagen:
Erforderliche Ausführungsunterlagen werden durch den AG in 1-facher Ausfertigung auf Papier und als pdf-Dateien übergeben.
Die Ausführung erfolgt nach Statik und Ausführungszeichnungen des AG, diese Ausführungszeichnungen haben Vorrang vor Ausführungszeichnungen des AN. Der AN hat die Unterlagen des AG rechtzeitig vor Beginn der Arbeiten zu prüfen. Bei Unstimmigkeiten ist die Entscheidung der Bauausführung rechtzeitig herbeizuführen. Dasselbe gilt für Unstimmigkeiten zwischen Zeichnungen und Text des Leitungsverzeichnisses.
Alle Maßangaben sind am Bau zu überprüfen. Bei Abweichungen zu den Ausführungszeichnungen des AG ist umgehend die Bauleitung des AG zu informieren.

Arbeitsunterbrechungen:
Der Auftragnehmer muss damit kalkulieren, dass er, dem Baufortschritt entsprechend, die nachfolgend beschriebene Leistung in einzelnen Teilleistungen zu erbringen hat. Es besteht kein Anspruch auf Erstattung evtl. entstehender zusätzlicher Anfahrtswege.
Es ist davon auszugehen, dass Arbeitsunterbrechungen durch die archäologische Begleitung entstehen werden.

Besondere Schutzanforderungen:
Die Festlegungen im Sicherheits- und Gesundheitsschutzplan sind einzuhalten.

Ordnung auf der Baustelle:
Das Gebäude ist ständig besenrein zu halten. Müll und Bauschutt sind arbeitstäglich zu entfernen. Müll und Bauschutt auf dem Grundstück sind regelmäßig zu entfernen. Nicht beseitigter Schutt wird auf Kosten des AN durch Dritte beseitigt.
Auf der Baustelle herrscht ein absolutes Alkohol- und Rauchverbot.

Bauleitung:
Der AN übernimmt für seine vertraglichen Leistungen die Aufgaben des Bauleiters im Sinne von § 56 BbgBO. Er ist für die Einhaltung der einschlägigen Unfallverhütungsvorschriften und die Ausführung der Arbeiten entsprechend den genehmigten Bauvorlagen und dem Stand der Technik verantwortlich.
Während der gesamten Bauzeit muss auf der Baustelle ein verantwortlicher Ansprechpartner mit entsprechenden Weisungs- und Entscheidungsbefugnissen anwesend sein. Er / sie oder ein weisungsbefugter Vertreter ist verpflichtet, an der wöchentlich stattfindenden Baubesprechung teilzunehmen.
Der Nachweis der erforderlichen Sachkunde und Erfahrung der für diese Aufgabe eingesetzten Person(en) ist nach Aufforderung durch den AG in geeignete Form zu erbringen.
Er / sie muss / müssen die deutsche Sprache einschließlich der üblichen Fachbegriffe in Wort und Schrift beherrschen.

Denkmalschutz:
Das Gebäude steht unter Denkmalschutz. Der Erhalt der vorhandenen Bausubstanz ist vorrangig.
Die Auflagen der Unteren Denkmalschutzbehörde wurden in der Planung berücksichtigt.
Planungsänderungen sind möglich, wenn sich nach den Abbrucharbeiten neue Erkenntnisse bezüglich der ursprünglichen Ausführung ergeben.
Die Zeichnungen orientieren sich an der derzeitig sichtbaren Situation und müssen möglicherweise angepasst werden. Sie dienen als Grundlage zur Kalkulation.
Das Gebäude ist während der Bautätigkeit vor Witterungseinflüssen und Fremdeinwirkungen hinreichend zu sichern. Die Arbeitsumgebung ist entsprechend vor Verunreinigung und Beschädigung zu schützen.
Es sind denkmalverträgliche Arbeitstechnologien und Materialien zu wählen.
Die Ausstattungsteile des Denkmals, wie Außen- und Innentüren sowie Fenster mit Beschlägen, Fußböden, Treppen mit Geländern, Wand- und Deckenstuckaturen, Wand- und Deckenverkleidungen etc. sind nach Abstimmung mit der Unteren Denkmalschutzbehörde in einem geschützten Zustand vor Ort zu belassen oder mit einer Kennzeichnung versehen fachgerecht auszubauen und an einem geschützten Ort bis zum Zeitpunkt ihrer Instandsetzung bzw. ihres Wiedereinbaus sicher aufzubewahren.

6.0 Dokumentation

Spätestens zur Beantragung der Abnahme (mindestens eine Woche vor dem beantragten Abnahmetermin) ist eine komplette Herstellerdokumentation in einfacher kopierfähiger Ausfertigung zu übergeben. Alle Unterlagen sind zusätzlich auf einem USB-Stick als pdf-Dateien zu übergeben.
Wird die Dokumentation nicht bzw. nicht vollständig oder nicht prüfbar und nachvollziehbar zu den oben genannten Terminen vorgelegt, ist dies ein wesentlicher Mangel im Sinne von § 12 Nr. 3. VOB/B, der zur Verwehrung der Abnahme berechtigt.

7.0 Pläne

Der Ausschreibung liegen folgende Pläne und Unterlagen im Format *.PDF als Vorabzüge bei:

Ausführungspläne M 1:50

G30-A Baustelleneinrichtungsplan

Detailpläne

-

Sonstiges

Terminplan

### 1 Baustelleneinrichtung

#### 1.1 Baustellenbüro

**1.1.1 Bürocontainer aufstellen und beseitigen**
Bürocontainer für Zwecke des AG, abschließbar mit mindestens 15 Schlüsseln,
Standard-Bürocontainer 20 Fuß, Außenmaß ca. 6,05 x 2,44 x 2,80m (L x B x H),
Untergrund Pflaster, leicht uneben, einschl. Höhenausgleich und Schutz des Belags,
Container aufstellen und beseitigen.

Mindestausstattung:
- 4 Tische, Größe ca. 80 x 120cm,
- 15 Stühle,
- 1 Regale, ca. 80cm breit mit je 5 Ablageböden,
- 1 Hinweisschild mit aktuellen örtlichen Notrufnummern,
- 1 Aushang "Anleitung zur Ersten Hilfe bei Unfällen" BGI 510,
- 1 großer Verbandskasten nach ASR 39/1,3, DIN 13169 "Verbandskasten E",
- 2 kleine Verbandskästen nach ASR 39/1,3, DIN 13169 "Verbandskasten C" (zur Verwendung im Objekt),
- 1 zusammenklappbare Krankentrage DIN 13024 T.2,
- Magnet- oder Klemmleisten in ausreichender Zahl,
- Beleuchtung,
- 8 Schutzkontakt-Steckdosen 230 V, verteilt auf mindestens 2 Wandseiten,
- Heizung.

Der Container ist als Aufbewahrungsstelle von Erste-Hilfe-Material entsprechend AR 39/1,3 mit dem Zeichen E03 "Erste Hilfe" nach BVG A8 zu kennzeichnen.
Menge: 1,000 St

**1.1.2 Bürocontainer vorhalten**
Vor beschriebenen Bürocontainer für Zwecke des AG vorhalten.
Mit dem Einheitspreis sind abgegolten:
- Reinigung (wöchentlich),
- Beheizung (wenn erforderlich),
- Beleuchtung,
- Ergänzung bzw. Ersatz der Mindestausstattung.

Abrechnung nach Stück x Wochen.
Menge: 150,000 StWo

#### 1.2 WC

**1.2.1 Sanitärcontaineranlage aufstellen und beseitigen**
Sanitärcontaineranlage (WC-Container und Duschmodul),
mit Abwassersammeltank (ohne Abfluss),
Größe und Mindestausstattung nach ASR A4.1 (Sanitärräume),
bestehend aus:
- 1 Standard-WC-Container 20Fuß,
  Außenmaß ca. 6,05 x 2,44 x 2,80m (L x B x H),
- 1 Standard-Duschcontainer 10Fuß,
  Außenmaß ca. 3,00 x 2,44 x 2,80m (L x B x H),
Auslegung gemäß Baustelleneinrichtungsplan,
bis 40 männliche Beschäftigte und 5 weibliche Beschäftigte,
Nutzung durch alle Unternehmer,
abschließbar, mit mindestens 15 Schlüsseln,
Untergrund Pflaster, leicht uneben, einschl. Höhenausgleich und Schutz des Belags,
Sanitärcontaineranlage aufstellen und beseitigen.

Mindestausstattung WC-Container:
- 2 Handwaschbecken mit fließendem Warm- und Kaltwasser
- 2 Seifenspender
- 2 Papierhandtuchspender
- 2 Toilettenbecken
- 2 Bedürfnisstände
- 1 getrennte Toilette für weibliche Beschäftigte
- Toilettenpapier, Papierhalter, Kleiderhaken usw. nach ASR A4.1
- Beheizung
- Beleuchtung

Mindestausstattung Duschcontainer:
- 2 Duschen
- 2 Handwaschbecken mit fließendem Warm- und Kaltwasser
- 2 Seifenspender
- 2 Papierhandtuchspender
- Kleiderhaken, Ablagen usw. nach ASR A4.1
- Beheizung
- Beleuchtung
Menge: 1,000 St

**1.2.2 Sanitärcontaineranlage vorhalten**
Vor beschriebene Sanitärcontaineranlage vorhalten.
Mit dem Einheitspreis sind abgegolten:
- Reinigung, wöchentlich,
- Beheizung (wenn erforderlich),
- Beleuchtung,
- Verbrauchsmaterialien wie Toilettenpapier, Handtücher usw.,
- Ergänzung bzw. Ersatz der Mindestausstattung.

Abrechnung nach Stück x Wochen.
Menge: 150,000 StWo

#### 1.3 Bauzaun

**1.3.1 Bauzaun Eigentum AG übernehmen, aufstellen**
Schutzzaun aus vorhandenen Bauzaunelementen des Auftraggebers (Eigentum AG) übernehmen und im Baustellenbereich aufstellen bzw. wieder aufstellen, einschließlich Ausrichten, Verbinden der Elemente sowie standsicherem Aufstellen mit Standfüßen und erforderlichen Aussteifungen. Abrechnung nach tatsächlich aufgestellter Zaunlänge.
Menge: 90,000 m

**1.3.2 Umbau Bauzaun Eigentum AG**
Umbauen des vor beschriebenen Bauzauns durch Umsetzen von
einzelnen Feldern.
Menge: 50,000 m

**1.3.3 Bauzaun Eigentum AG räumen**
Vor beschriebenen Bauzaun,
nach Abschluss der Bauarbeiten abbauen, aufnehmen, ordnungsgemäß stapeln und an vom Auftraggeber benannter Stelle auf der Baustelle zurückgeben.
Menge: 90,000 m

**1.3.4 Bauzaun ergänzen**
Schutzzaun, versetzbar, auf unbefestigtem Untergrund, aus Einzelelementen mit verzinktem Stahlrohrrahmen und Vergitterung,
Bauzaunfelder miteinander verschraubt,
Zaunoberkante über Oberfläche Gelände 2m, aufstellen und räumen,
in den vorhandenen Bauzaunbestand integrieren,
einschl. Grundeinsatzzeit (4 Wochen),
Gebrauchsüberlassung wird gesondert vergütet.
Menge: 15,000 m

**1.3.5 Tor zweiflügelig**
Zulage zu vor beschriebenem Schutzzaun für ein Tor,
Auf- und Abbau Bauzauntor Baustellenzufahrt,
zweiflügelig, Breite ca. 5m, mit Scharnier und Rollen,
mit Fahrradschloss als Zahlenschloss abschließbar,
einschl. Hinweisschild "Baustellenausfahrt" montieren.
Menge: 2,000 St

**1.3.6 Tor einflügelig**
Zulage zu vor beschriebenem Schutzzaun für ein Tor,
wie vor beschrieben, jedoch einflügelig, Breite ca. 2m.
Menge: 1,000 St

**1.3.7 Bauzaun vorhalten**
Vor beschriebenen Bauzaun, einschl. Tore,
für die Dauer der gesamten Bauzeit vorhalten.
Menge: 2250,000 mWo

**1.3.8 Umbau Bauzaun**
Umbauen des vor beschriebenen Bauzauns durch Umsetzen von
einzelnen Feldern.
Menge: 10,000 m

**1.3.9 Bauzaunverkleidung Plane**
Bauzaunverkleidung als Bauzaunplane, blickdicht, Farbe weiß,
straßenseitig am Bauzaun,
Höhe passend zur Zaunhöhe (Zaunoberkante ca. 2,00m),
einschließlich erforderlicher Zuschnitte, Überlappungen, Eck- und Anschlussausbildungen sowie sämtlicher Befestigungsmittel (z. B. Ösenrand und Spann-/ Befestigungsmittel) und windstabiler Befestigungsart.
Ausbildungen an Toren/Zugängen mit erforderlichen Aussparungen.
Nach Abschluss der Bauzeit entfernen und entsorgen.
Abrechnung nach tatsächlich verkleideter Zaunlänge (nur straßenseitig).
Menge: 105,000 m

**1.3.10 Bauzaunverkleidung Plane vorhalten**
Vor beschriebene Bauzaunplane,
für die Dauer der gesamten Bauzeit vorhalten,
einschließlich regelmäßiger Kontrolle, Nachspannen sowie Austausch
beschädigter Teilbereiche zur Aufrechterhaltung der blickdichten Verkleidung.
Menge: 15750,000 mWo

#### 1.4 Bautreppe

**1.4.1 Bautreppe aufbauen und abbauen**
Bautreppe aus Holz, aufbauen und abbauen,
Breite 1,20m, 5 Steigungen, Höhe Steigung 18cm, Tiefe Treppenauftritt 30cm,
einschl. 1 Podest, Podestlänge 1,20m,
einschl. 2-seitigem Seitenschutz, mit Geländer- und Zwischenholm.
Menge: 1,000 St

**1.4.2 Bautreppe vorhalten**
Vor beschriebene Bautreppe aus Holz,
für die Dauer der gesamten Bauzeit vorhalten.
Menge: 150,000 StWo

#### 1.5 Sicherheitsmaßnahmen

**1.5.1 Feuerlöscher**
Feuerlöscher nach DIN EN 3 für Baustellen, für Brandklasse A,B,C
als Pulverlöscher, Inhalt mindestens 12 LE (Löschmitteleinheiten),
Aufstellung ohne Wandbefestigung, Aufstellung im Gebäude,
liefern, aufstellen und wieder entsorgen.

Es dürfen gebrauchte Feuerlöscher verwendet werden,
sofern sie durch einen Fachkundigen in den vorgeschriebenen Zeiträumen geprüft wurden. Die Feuerlöscher sind gleichmäßig zu verteilen und so aufzustellen, dass sie gut sichtbar sind.
Menge: 2,000 St

#### 1.6 Sonstiges

**1.6.1 Bauschild**
Bauschildanlage aus Aluverbundplatten, Maße ca. 200cm x 150cm,
Digitaldruck mit Oberflächenschutz, das Layout wird durch Dritte bereitgestellt,
Folien auf Träger verkleben,
Gesamthöhe Bauschild ca. 4m,
Unterkonstruktion aus Holz,
bestehend aus 4 senkrechten Pfosten zur Befestigung der Einzelpaneele,
2 Füße aus Beton, aufgestellt auf Pflasterfläche, Maße ca. 80 x 80 x 80cm,
einschl. Befestigung des Bauschildes auf Betonfüßen mit Winkeln,
vorfertigen, anliefern, aufstellen, für die Dauer der gesamten Baumaßnahme von ca. 35 Monaten vorhalten, nach der Baumaßnahme demontieren und entsorgen.
Menge: 1,000 St

**1.6.2 Einzelpaneel Bauschild**
Lieferung und Montage von Einzelpaneelen zu vor beschriebenem Bauschildanlage, aus Aluverbundplatte,
Maße ca. 12 x 100cm,
das Layout wird durch Dritte bereitgestellt.
Menge: 15,000 St

**1.6.3 Verkehrsschilder**
Verkehrsschilder mit Pfosten und Balkenfußplatte,
alle erforderlichen Verkehrsschilder wie Halteverbot, Hinweisschilder für Baustelle/ Baustellenausfahrt, Einbahnstraße, Fußgängerleitung, etc.,
aufstellen, für die Dauer der gesamten Baumaßnahme von ca. 150 Wochen vorhalten und nach der Baumaßnahme demontieren.
Während der Bauzeit ist ein Teil der Straße in einer Breite von ca. 3,50 m nach Erfordernis wiederkehrend zu sperren.
Die Position umfasst die Wahrnehmung der Verkehrssicherungspflicht, das Einholen der behördlichen Genehmigungen für die verkehrsrechtliche Einrichtung der Baustelle einschl. Straßensperrung, das Erstellen und Abstimmen von Verkehrszeichenplan und Beschilderungskonzept, das Aufstellen, Vorhalten, Betreiben, Umsetzen, Unterhalten und Demontieren der erforderlichen Verkehrsschilder, Absperrungen, Abbretterungen und Durchgänge entsprechend verkehrsrechtlicher Anordnung und genehmigtem Verkehrszeichenplan, einschließlich der Erfüllung behördlicher Auflagen, örtlicher Besichtigungen und Abnahmen für die Dauer der Bauzeit.
Menge: 1,000 psch

**1.6.4 Beweissicherung**
Dokumentation des Ausgangszustandes der Zufahrten, Straßen im Baubereich vor Beginn der Arbeiten in Form einer Fotodokumentation und
Kurzbeschreibung zu festgestellten Vormängeln.
Dokumentation des Endzustandes der Zufahrten, Straßen im Baubereich nach Beendigung der Arbeiten in Form einer Fotodokumentation unter Bezug
auf die Dokumentation zum Baubeginn.
Die Dokumentation ist durch die örtliche BÜ bezüglich ihrer Richtigkeit
bestätigen zu lassen.
Für Flächen, Lagerflächen, Straßen und Ausfahrten ist ein Pflasterprotokoll zu erstellen (ggf. im Beisein des zuständigen Tiefbauamtes).
Menge: 1,000 psch

**1.6.5 Asphaltierte Gehwegüberfahrung**
Asphaltierte Gehwegüberfahrung nach Angaben des TBA,
an der Baustellenüberfahrt,
Breite ca. 15,50m, Tiefe ca. 5,50m, Dicke ca. 10cm,
Oberkante höhengleich an Bestand Straße und Gehweg anschließen,
Trenn- und Schutzlage aus Vlies oder Ölpapier, Randangleichung,
befahrbar für unterschiedliche Baustellenfahrzeuge bis 40ton,
herstellen, abbrechen und entsorgen.
Menge: 85,000 m2

**1.6.6 Asphaltierte Gehwegüberfahrung vorhalten**
Vor beschriebene Asphaltierte Gehwegüberfahrung,
für den Abbruch Brüderstr.17 bis zur Herstellung der Bodenplatte vorhalten.
Menge: 3740,000 m²Wo

#### 1.7 Leistungen auf Nachweis

**1.7.1 Baufacharbeiter/in**
Stundenlohnarbeiten durch Baufacharbeiter/-in auf Anordnung des AG ausführen,
der Verrechnungssatz für die jeweilige Arbeitskraft umfasst sämtliche Aufwendungen wie Lohn- und Gehaltskosten, Lohn- und Gehaltsnebenkosten, Zuschläge, lohngebundene und lohnabhängige Kosten,
sonstige Sozialkosten, Gemeinkosten, Wagnis und Gewinn.
Menge: 8,000 h

**1.7.2 Bauhelfer/in**
Stundenlohnarbeiten durch Bauhelfer/-in auf Anordnung des AG ausführen,
der Verrechnungssatz für die jeweilige Arbeitskraft umfasst sämtliche Aufwendungen wie Lohn- und Gehaltskosten, Lohn- und Gehaltsnebenkosten, Zuschläge,
lohngebundene und lohnabhängige Kosten,
sonstige Sozialkosten, Gemeinkosten, Wagnis und Gewinn.
Menge: 8,000 h
